# Dachdeckerarbeiten Remise
Angebotsaufforderung (GAEB 90, DA83)
DV-Nummer: Pichelsd
Währung: EUR
Auftraggeber: Montana-Portfolio GmbH

## Zusätzlicher Text
Sicherheits- und Baustelleneinrichtung

Globale Angaben zum Bauvorhaben

Beschreibung des Bauvorhabens:
Umbau einer Remise zu 2 Wohneinheiten aus dem Baujahr 1900

Anschrift der Baustelle:
Pichelsdorfer Str. 121 in 13595 Berlin

Folgende Planunterlagen sind der Leistungsbeschreibung im
Originalmaßstab beigefügt:
Positionsplan Statik

Mitgeltende Normen und Regeln

Es gelten die Allgemeinen Technischen Vertragsbedingungen ATV sämtlicher
Gewerke ohne die Gewerke Gerüstarbeiten, Wasserhaltungsarbeiten,
Schalungsarbeiten, Verbau- und Rammarbeiten, mit Berücksichtigung der
zum Vertragsschluss gültigen Fassung einschl. der Änderungen
entsprechender Normen und Regeln, Berichtigungen und Beiblätter.

Soweit in der Leistungsbeschreibung auf Technische Spezifikationen, z.
B. nationale Normen, mit denen Europäische Normen umgesetzt werden,
europäische technische Zulassungen, gemeinsame technische
Spezifikationen, internationale Normen, Bezug genommen wird, werden auch
ohne den ausdrücklichen Zusatz: ?oder gleichwertig?, immer gleichwertige
Technische Spezifikationen in Bezug genommen.

DIN 18920
Vegetationstechnik im Landschaftsbau - Schutz von Bäumen,
Pflanzenbeständen und Vegetationsflächen bei Baumaßnahmen

DIN EN 12352
Anlagen zur Verkehrssteuerung; Warn- und Sicherheitsleuchten

DIN EN 61439-5; VDE 0660-600-5
Niederspannung-Schaltgerätekombinationen - Teil 5:
Schaltgerätekombinationen in öffentlichen Energieverteilungsnetzen

Technische Baubestimmungen; Baustelleneinrichtungen; Sicherheitsregeln
für die Einrichtung und den Betrieb auf Baustellen (BaustelleneinrVV HA)

Richtlinien für die Sicherung von Arbeitsstellen an Straßen (RSA)

Angaben zu Stoffen und Bauteilen

Baustromverteiler müssen mindestens der Schutzart IP 43, die ggf. dazu
gehörenden Messeinrichtungen IP 54 entsprechen

Angaben zur Ausführung

Allgemeines

Baustelleneinrichtung auf Grasnarbe oder Humus ist nicht gestattet. Die
Kronen- und Wurzelbereiche von Bäumen sind frei zu halten. Das gilt auch
für Materiallagerungen.

Vorhandene Grenzsteine und Vermessungsmarkierungen sind mit Beginn der
Arbeiten im Zuge der Baustelleneinrichtung bis zum Räumen der
Baustelleneinrichtung zu sichern.

Vor Beginn der Arbeiten hat sich der Auftragnehmer über den Verlauf von
Leitungen, Kabel usw. (unter- und überirdisch) zu informieren.
Notwendige Umlegungen sind rechtzeitig vom Auftragnehmer zu beantragen.
Baustellen- und endgültige Anschlüsse müssen grundsätzlich zugänglich
bleiben und geschützt werden. Im Zweifel ist vom Auftragnehmer an den
Auftraggeber ein Hinweis zu geben, erforderlichenfalls ist eine
Festlegung zu treffen.

Werden durch die Baustelleneinrichtung Rechte Dritter - insbesondere von
Nachbarn - für die Dauer der Bauarbeiten oder vorübergehend und
kurzfristig beeinträchtigt, ist der Bauherr oder die Bauleitung
unverzüglich zu informieren. Das gilt auch im Zweifel über das Vorliegen
von Rechten oder bei zu vermutenden Beeinträchtigungen bzw. bei
Beschädigung vorhandener Bauwerke oder Bauteile.

Der Auftragnehmer ist verpflichtet, die erforderlichen Maßnahmen zum
Schutz vor Winterschäden zu treffen. Dazu gehört auch die ggf.
erforderliche Kontrolle der Baustelle, insbesondere der Schutz der
Messeinrichtungen unabhängig von deren Rechtsträgerschaft.

Beim Abbau der Baustelleneinrichtung ist zu beachten:

Werden öffentliche Flächen über das vorgesehene Maß hinaus (zeitlich
oder räumlich) auf Veranlassung des Auftragnehmers in Anspruch genommen,
hat dieser die entsprechende Abstimmung mit den Behörden vorzunehmen
(z.B. Sondernutzungserlaubnis nach StVO) und die erhöhten Gebühren zu
tragen

Verkehrssicherung

Ist der Auftragnehmer mit der Verkehrssicherung der Baustelle
beauftragt, so gehört dazu auch die laufende Kontrolle der
Sicherungseinrichtungen. Die zeitlichen Abstände der Kontrollen richten
sich nach den örtlichen Gegebenheiten.

Sonstige Angaben

Der Auftragnehmer hat dafür Sorge zu tragen, dass während der Ausführung
seiner Leistungen immer mindestens ein fließend deutsch sprechender
Mitarbeiter seiner Firma auf der Baustelle anwesend ist.

Zu den auf der Baustelle vorzuhaltenden Ausführungsunterlagen zählt
neben den Ausführungsplänen auch eine Ausfertigung dieser
Leistungsbeschreibung.

## Zusätzlicher Text
Dachdeckungsarbeiten

Mitgeltende Normen und Regeln

Es gelten die Allgemeinen Technischen Vertragsbedingungen ATV DIN 18338
mit Berücksichtigung der zum Vertragsschluss gültigen Fassung einschl.
der Änderungen entsprechender Normen und Regeln, Berichtigungen und
Beiblätter.

Soweit in der Leistungsbeschreibung auf Technische Spezifikationen, z.
B. nationale Normen, mit denen Europäische Normen umgesetzt werden,
europäische technische Zulassungen, gemeinsame technische
Spezifikationen, internationale Normen, Bezug genommen wird, werden auch
ohne den ausdrücklichen Zusatz: ?oder gleichwertig?, immer gleichwertige
Technische Spezifikationen in Bezug genommen.

DIN 4102
Normenreihe: Brandverhalten von Baustoffen und Bauteilen

DIN 4108-3
Wärmeschutz und Energie-Einsparung in Gebäuden - Teil 3: Klimabedingter
Feuchteschutz; Anforderungen, Berechnungsverfahren und Hinweise für
Planung und Ausführung

DIN 4109
Schallschutz im Hochbau, Anforderungen und Nachweise

DIN 4109-1
Norm-Entwurf: Schallschutz im Hochbau - Teil 1: Anforderungen

DIN 4109-11
Norm-Entwurf: Schallschutz im Hochbau - Teil 11: Nachweis des
Schallschutzes - Güte- und Eignungsprüfung

DIN 14094-2
Feuerwehrwesen - Notleiteranlagen - Teil 2: Rettungswege auf flachen und
geneigten Dächern

DIN 68365
Schnittholz für Zimmererarbeiten - Sortierung nach dem Aussehen -
Nadelholz

DIN 68800-3
Holzschutz - Teil 3: Vorbeugender Schutz von Holz mit Holzschutzmitteln

DIN EN 335-1
Dauerhaftigkeit von Holz und Holzprodukten - Definition der
Gebrauchsklassen - Teil 1: Allgemeines

DIN EN 335-2
Dauerhaftigkeit von Holz und Holzprodukten - Definition der
Gebrauchsklassen - Teil 2: Anwendung bei Vollholz

DIN EN 350-1
Dauerhaftigkeit von Holz und Holzprodukten - Natürliche Dauerhaftigkeit
von Vollholz - Teil 1: Grundsätze für die Prüfung und Klassifikation der
natürlichen Dauerhaftigkeit von Holz

DIN EN 350-2
Dauerhaftigkeit von Holz und Holzprodukten - Natürliche Dauerhaftigkeit
von Vollholz - Teil 2: Leitfaden für die natürliche Dauerhaftigkeit und
Tränkbarkeit von ausgewählten Holzarten von besonderer Bedeutung in
Europa

DIN EN 460
Dauerhaftigkeit von Holz und Holzprodukten - Natürliche Dauerhaftigkeit
von Vollholz - Leitfaden für die Anforderungen an die Dauerhaftigkeit
von Holz für die Anwendung in den Gefährdungsklassen

DIN EN 501
Dacheindeckungsprodukte aus Metallblech; Festlegungen für vollflächig
unterstützte Bedachungselemente aus Zinkblech

DIN EN 502
Dachdeckungsprodukte aus Metallblech; Festlegungen für vollflächig
unterstützte Bedachungselemente aus nicht rostendem Stahlblech

DIN EN 504
Dachdeckungsprodukte aus Metallblech; Festlegungen für vollflächig
unterstützte Bedachungselemente aus Kupferblech

DIN EN 505
Dachdeckungsprodukte aus Metallblech; Festlegungen für vollflächig
unterstützte Bedachungselemente aus Stahlblech

DIN EN 506
Dachdeckungsprodukte aus Metallblech; Festlegungen für selbsttragende
Bedachungselemente aus Kupfer- oder Zinkblech

DIN EN 507
Dachdeckungsprodukte aus Metallblech; Festlegungen für vollflächig
unterstützte Bedachungselemente aus Aluminiumblech

DIN EN 508-1
Dachdeckungsprodukte aus Metallblech - Festlegungen für selbsttragende
Bedachungselemente aus Stahlblech, Aluminiumblech oder nichtrostendem
Stahlblech - Teil 1: Stahl

DIN EN 508-2
Dachdeckungsprodukte aus Metallblech - Festlegungen für selbstragende
Bedachungselemente aus Stahlblech, Aluminiumblech oder nichtrostendem
Stahlblech - Teil 2: Aluminium

DIN EN 508-3
Dachdeckungsprodukte aus Metallblech - Festlegungen für selbsttragende
Bedachungselemente aus Stahlblech, Aluminiumblech oder nichtrostendem
Stahlblech - Teil 3: Nichtrostender Stahl

DIN EN 516
Vorgefertigte Zubehörteile für Dacheindeckungen - Einrichtungen zum
Betreten des Daches - Laufstege, Trittflächen und Einzeltritte

DIN EN 517
Vorgefertigte Zubehörteile für Dacheindeckungen - Sicherheitsdachhaken

DIN EN 534
Bitumen-Wellplatten - Produktfestlegungen und Prüfverfahren

DIN EN 544
Bitumenschindeln mit mineralhaltiger Einlage und/oder Kunststoffeinlage
- Produktspezifikation und Prüfverfahren

DIN EN 546
Normenreihe Teil 1 bis 4: Aluminium und Aluminiumlegierungen - Folien

DIN EN 826
Wärmedämmstoffe für das Bauwesen - Bestimmung des Verhaltens bei
Druckbeanspruchung

DIN EN 1013
Normenreihe: Lichtdurchlässige profilierte Platten aus Kunststoff für
einschalige Dacheindeckungen

DIN EN 10088-1
Nichtrostende Stähle - Teil 1: Verzeichnis der nichtrostenden Stähle

DIN EN 10088-2
Nichtrostende Stähle - Teil 2: Technische Lieferbedingungen für Blech
und Band aus korrosionsbeständigen Stählen für allgemeine Verwendung

088DIN EN 10088-3
Nichtrostende Stähle - Teil 3: Technische Lieferbedingungen für
Halbzeug, Stäbe, Walzdraht, gezogenen Draht, Profile und
Blankstahlerzeugnisse aus korrosionsbeständigen Stählen für allgemeine
Verwendung

DIN EN 12326-2
Schiefer und Naturstein für überlappende Dachdeckungen und
Außenwandbekleidungen - Teil 2: Prüfverfahren für Schiefer und
carbonathaltige Schiefer

VDI 2719
Schalldämmung von Fenstern und deren Zusatzeinrichtungen

BG Bau Fachinfo Prävention
Umgang mit Mineralwolle-Dämmstoffen

MB 191
Merkblatt 191: Wellprofile aus Stahl
Herausgeber: Stahl-Informations-Zentrum

VdS 2021
Baustellen
Herausgeber: VdS Schadenverhütung, Köln

VdS 2216
Brandschutzmaßnahmen für Dächer; Merkblatt für die Planung und
Ausführung
Herausgeber: VdS Schadenverhütung, Köln

ZVDH-Fachregel
Fachregel für Dachdeckungen mit Schiefer
Herausgeber: Zentralverband des Deutschen Dachdeckerhandwerks e.V.

ZVDH-Fachregel
Fachregel für Dachdeckungen mit Dachziegeln und Dachsteinen
Herausgeber: Zentralverband des Deutschen Dachdeckerhandwerks e.V.

ZVDH-Fachregel
Fachregel für Dachdeckungen mit Faserzement-Dachplatten
Herausgeber: Zentralverband des Deutschen Dachdeckerhandwerks e.V.

ZVDH-Fachregel
Fachregel für Dachdeckungen mit Faserzement-Wellplatten
Herausgeber: Zentralverband des Deutschen Dachdeckerhandwerks e.V.

ZVDH-Fachregel
Regeln für Dachdeckungen mit Bitumenschindeln
Herausgeber: Zentralverband des Deutschen Dachdeckerhandwerks e.V.

ZVDH-Fachregel
Regeln für Dachdeckungen mit Bitumenwellplatten
Herausgeber: Zentralverband des Deutschen Dachdeckerhandwerks e.V.

ZVDH-Fachregel
Regeln für Dachdeckungen mit Holzschindeln
Herausgeber: Zentralverband des Deutschen Dachdeckerhandwerks e.V.

ZVDH-Fachregel
Fachregel für Dachdeckungen mit Reet
Herausgeber: Zentralverband des Deutschen Dachdeckerhandwerks e.V.

ZVDH-Fachregel
Fachregel für Außenwandbekleidungen mit Schiefer
Herausgeber: Zentralverband des Deutschen Dachdeckerhandwerks e.V.

ZVDH-Fachregel
Fachregel für Außenwandbekleidungen mit ebenen Faserzementplatten
Herausgeber: Zentralverband des Deutschen Dachdeckerhandwerks e.V.

ZVDH-Fachregel
Fachregel für Außenwandbekleidungen mit Faserzement-Wellplatten
Herausgeber: Zentralverband des Deutschen Dachdeckerhandwerks e.V.

ZVDH-Fachregel
Regeln für Außenwandbekleidungen mit Holzschindeln
Herausgeber: Zentralverband des Deutschen Dachdeckerhandwerks e.V.

ZVDH-Fachregel
Fachregel für Außenwandbekleidungen mit kleinformatigen Produkten aus
Ton und Beton
Herausgeber: Zentralverband des Deutschen Dachdeckerhandwerks e.V.

ZVDH-Fachregel
Fachregel für Metallarbeiten im Dachdeckerhandwerk
Herausgeber: Zentralverband des Deutschen Dachdeckerhandwerks e.V.

ZVDH-Fachregel
Blei im Bauwesen, Teil 1: Technische Regeln
Herausgeber: Zentralverband des Deutschen Dachdeckerhandwerks e.V.

ZVDH-Merkblatt
Äußerer Blitzschutz an Dach und Wand
Herausgeber: Zentralverband des Deutschen Dachdeckerhandwerks e.V.

ZVDH-Merkblatt
Merkblatt Solartechnik an Dach und Wand
Herausgeber: Zentralverband des Deutschen Dachdeckerhandwerks e.V.

ZVDH-Merkblatt
Merkblatt Wärmeschutz bei Dach und Wand
Herausgeber: Zentralverband des Deutschen Dachdeckerhandwerks e.V.

ZVDH-Merkblatt
Merkblatt für Unterdächer, Unterdeckungen und Unterspannungen
Herausgeber: Zentralverband des Deutschen Dachdeckerhandwerks e.V.

ZVDH-Merkblatt
Merkblatt Einbauteile bei Dachdeckungen
Herausgeber: Zentralverband des Deutschen Dachdeckerhandwerks e.V.

Angaben zu Stoffen und Bauteilen

Für Befestigungsmittel und Kleineisenteile ist feuerverzinktes Material
zu verwenden.

Dachdeckungsmaterialien einschließlich der Formstücke dürfen keine
wesentlichen Farbunterschiede aufweisen.

Dachlatten müssen den Anforderungen von Abschnitt 3.8 ATV DIN 18334
entsprechen.

Nägel zur Befestigung von Latten und Brettern müssen eine Länge von
mindestens der 2,5-fachen Holzdicke haben und einen Flachkopf besitzen.

Angaben zur Ausführung

Allgemeines

Gegen Verschmutzungen und Beschädigungen anderer Bauteile sowie zur
Verhinderung von Personen-Gefährdungen sind vom Auftragnehmer der
Verkehrssitte entsprechende und zumutbare Vorkehrungen zu treffen
(Abdeckungen, Hinweisschilder, Absperrungen, Sicherheitsposten u. dgl.).

Der Auftragnehmer hat die Einhaltung der Regeldachneigung als
Mindestdachneigung für die ausgeschriebene Deckung zu prüfen,
insbesondere an Schleppdächern und Gauben.

Nach Abschluss der Arbeiten sind Rinnen, Kehlen, Fallrohre u. dgl. von
Ziegelabfällen, Mörtelresten u. ä. zu reinigen.

Beschädigungen an Dampfsperr- oder Dampfbremsschichten oder an
luftdichten Schichten sind, wenn diese Schichten zum Leistungsumfang des
Auftragnehmers zählen, vor dem Abdecken mit nachfolgenden Bauteilen
dauerhaft und materialgerecht zu schließen; wenn diese Schichten zum
Leistungsumfang eines anderen Auftragnehmers zählen, ist mit der
Bauleitung zu klären, wer die Schäden beseitigen soll. In beiden Fällen
ist vor dem Abdecken mit nachfolgenden Bauteilen der Bauleitung die
Überprüfung der Schadensbehebung zu ermöglichen.

Dämmungen

Dampfbremsen und Dampfsperren sind konvektionsdicht zu verlegen. Sie
dürfen nicht lediglich mit Klammern befestigt werden; sie sind zu kleben
oder an den Befestigungsstellen mit Dichtband zu versehen. Auch für die
Befestigung an Anschlüssen und Durchdringungen sind im Regelfall
Dichtungsbänder zu verwenden. Montageschaum gilt nicht als
konvektionsdicht.

Beim Umgang mit Mineralfaserdämmstoffen sind die Regeln der BGBau
Fachinfo Prävention Mineralwolle-Dämmstoffe zu beachten.

Bei der Ausführung von Bauteilen und Anschlüssen, die der Herstellung
der Luftdichtheit des Gebäudes dienen, ist davon auszugehen, dass vor
oder bei der Abnahme der Leistungen durch den Auftraggeber oder eine von
ihm beauftragte Fachkraft eine Prüfung der Luftdichtheit durch einen
Blowerdoor-Test durchgeführt wird.

Wärmedämmsysteme oder -elemente, die zusätzlich die Funktion einer
Unterspannung oder einer Unterdeckung erfüllen, sind mit zusätzlichen
produktbedingten Maßnahmen an die Begrenzungslinien des Daches sowie an
Einbauten hochzuführen und anzuschließen.

Dickenzunahme bei der Verwendung von Mineralwollematten darf die Lüftung
belüfteter Konstruktionen nicht behindern, ggf. sind Distanzleisten
einzubauen.

Bei der normgerechten Bemessung von Lüftungsöffnungen ist die Einengung
bzw. Verminderung durch Insektenschutzgitter zu beachten; der
Nettoquerschnitt ist einzuhalten.

Dämmungen in Steildächern sind so einzubauen, dass ein Abgleiten
verhindert wird. Das gilt auch bei der Verwendung von Dämmplatten und
Dämmkeilen.

Sanierung

Bei Dacherneuerungsarbeiten darf grundsätzlich nur so viel abgedeckt
werden, wie auch am gleichen Tag eingedeckt werden kann. Diese
Leistungen dürfen bei Witterungsverhältnissen, die sich nachteilig auf
die Leistung oder die vorhandene Bausubstanz auswirken können, nur
ausgeführt werden, wenn durch geeignete Maßnahmen Schäden ausgeschlossen
werden können.

Asbestzementprodukte sind unter Beachtung der TRGS 519 - Asbest -
zerstörungsfrei zu demontieren. Der Aufsichtsführende muss für die
Behandlung von Asbestzementprodukten sachkundig sein.

Lattung, Schalung

Dachlatten dürfen nicht über Brandwände geführt werden. Die Latten sind
zu unterbrechen und die Brandwand ist mit Metallwinkeln zu überbrücken.
Die Hohlräume zwischen der Eindeckung und der Oberseite der Brandwand
sind mit geeignetem Dämmmaterial zu verfüllen.

Stöße von Dachlatten auf Konterlatten sind mit einer doppelten
Konterlatte zu unterlegen.

Unterspannungen, Unterdeckungen, Unterdächer

Unterspannungen und Unterdeckungen müssen - auch wenn sie
diffusionsoffen sind - Wasser führen können. Die Regensicherheit ist in
der Bauphase bei allen zu erwartenden Temperaturen zu gewährleisten. Ist
bei belüfteten Steildachkonstruktionen eine nicht diffusionsoffene
Unterspann-/Unterdeckbahn ausgeschrieben (sd > 0,3 m), so kann statt
dessen eine diffusionsoffene Bahn (sd = 0,3 m) eingebaut werden, wenn
auch damit die Regendichtheit bei allen zu erwartenden Temperaturen
während der Bauphase des Daches gewährleistet wird.

Unterspann-/Unterdeckbahnen sind bei der Verarbeitung in der kalten
Jahreszeit so zu lagern, dass sie eine optimale Verarbeitungstemperatur
entsprechend den Herstellerhinweisen haben. Sie sind in dieser Zeit in
kleineren Flächen und mit geringerem Durchhang zu verlegen.

Beim verklebten Verlegen von Unterspann-/Unterdeckbahnen in der kalten
Jahreszeit sind für die Verklebung bei niedrigen Temperaturen geeignete
Klebebänder zu verwenden.

Am First belüfteter Dächer muss die Unterspannung oder Unterdeckung so
angebracht werden, dass die Wirkung des Lüftungsfirstes nicht
beeinträchtigt wird. Nicht diffusionsoffene Unterspannbahnen sollen ca.
50 mm unterhalb des Scheitelpunktes enden. Darüber ist eine den First
überdeckende Bahn mit Lüftungsöffnungen o.ä. zu verlegen.

Traufseitig ist die Bildung von möglichen Wassersäcken in der
Unterspannung oder Unterdeckung unbedingt zu vermeiden.

Wird ein wasserdichtes Unterdach über die Bauphase hinaus gefordert,
sind die Konterlatten in die wasserdichte Ausführung einzubeziehen;
Nähte und Stöße sind zu verkleben.

Bei Unterdeckungen sind evtl. aufgetretene Falten aufzuschneiden und
glattzulegen, die Schnitte sind abzudichten.

Dachziegeldeckung/Dachsteindeckung

Bei der Verwendung von Ortgangziegeln müssen diese einen lichten Abstand
von mindestens 10 mm von der Außenhaut des Giebels haben. Andere
Konstruktionen müssen mindestens 30 mm Überstand haben. Bei der
Verwendung konischer Firstziegel ohne Falz muss die Längsüberdeckung
mindestens 40 mm betragen.

Bei Trauf- und Mansardgesimsen sollen die Gesimsbretter u. dgl. erst
nach der Deckung der Dachfläche zugeschnitten und angebracht werden. Das
gilt entsprechend für Zahnleisten am Giebel.

Sind Ableitungen für Blitzschutz vorgesehen, sollen die
Ableitungsstützen zugleich mit der Deckung eingebaut werden.

Ist ein Rinneneinhang (Traufblech) vorgesehen, sollen die Ziegel der
untersten Reihe nicht in die Rinne hineinragen.

Die Anzahl der ausgeschriebenen Lüfterziegel gilt nur als Richtwert. In
Abhängigkeit vom angebotenen Fabrikat sind so viel Lüfterziegel
einzubauen, dass die nach DIN 4108-3 geforderten Werte erreicht werden.
Das gilt insbesondere bei unregelmäßigen Dachformen und für die Lüftung
von Walmflächen sowie bei Unterbrechungen durch Einbauten.

Beim Schneiden von Platten ist darauf zu achten, dass durch Rückstände
keine Verfärbungen entstehen.

Elemente aus verschiedenen Chargen innerhalb einer zusammenhängenden
Fläche sind grundsätzlich nicht zulässig. Ist es aus produkttechnischen
Gründen unvermeidbar, dass leichte Struktur- und Farbunterschiede
auftreten können, so sind die Einzelteile aus verschiedenen Paletten zu
entnehmen und zu mischen. Der Bauherr ist vorher auf diesen Umstand
hinzuweisen und um sein Einverständnis zu ersuchen.

Die Sicherung provisorischer Abdeckungen ist besonders auf der
windabgewandten Seite der geneigten Dachfläche und im Bereich von
Durchdringungen der Dachhaut vorzunehmen.

Die Verklammerung von Ziegeln oder Dachsteinen ist, wenn keine Vorgabe
im Leistungsverzeichnis enthalten ist, nach den ZVDH-Fachregeln und den
Vorschriften der Dachziegel-/Dachsteinhersteller entsprechend der
Windzone und Dachneigung vorzunehmen.

Bitumenschindeldeckung

Folgende Mindestüberdeckungen der ersten durch die dritte Reihe sind
einzuhalten:
10 cm bei Dachneigung 15-25°
8 cm bei Dachneigung 25-35°
6 cm bei Dachneigung 35-45°
5 cm bei Dachneigung über 45°

Befestigungsstifte müssen mindestens 25 mm, im Bereich von First und
Grat 30 mm lang sein, mit Flachkopf, Kopfdurchmesser min. 9 mm.

Bei Dachneigungen über 60° sind die Schindeln zusätzlich an den oberen
Ecken zu befestigen; der Austritt von Klebematerial muss in diesem Fall
ausgeschlossen sein.

Die Stoßfuge der Schindeln beträgt ca. 2 mm.

Anschlüsse an das Ortgangblech sind mit wasserabweisendem Schrägschnitt
auszuführen.

Aufgebogene oder umgelegte Schindeln sind bei Temperaturen unter 10° zu
erwärmen.

Überdeckende Schenkel von Anschlussblechen oder Einfassungen, auch
Nockenbleche, müssen einen Wasserfalz haben.

Schieferdeckung

Ist eine Schalung erforderlich, soll die Befestigung der Platten jeweils
auf einem Schalbrett erfolgen.

Die Gebindesteigung ist vom Auftragnehmer zu ermitteln.

Dachdeckung mit Profilblechen bzw. Verbundplatten

Die Lagerung hat entsprechend der Herstellervorschriften zu erfolgen

Die Kranentladung darf nur mit Kantenschutzwinkeln und Gurten erfolgen.

Einschnitte sind gemäß Herstellervorschrift nachzukonservieren.

Paletten sind gleichmäßig verteilt auf der Dachfläche zu lagern.

Dachfenster, Lichtkuppeln, Dachausstiege

Anschlüsse von Dampfsperren und Unterspannungen sind gemäß den
Herstellerrichtlinien auszuführen.

Der Einbau von Wechseln im Dachverband ist in den Bauplänen nur betreffs
der Lage der er Fenster dargestellt. Die genauen Maße sind entsprechend
dem angebotenen Fabrikat und der erforderlichen Brüstungshöhe vom
Auftragnehmer festzulegen.

Die Maße für Wechsel sind dem Auftraggeber mitzuteilen, wenn die Wechsel
nicht selbst vom Auftragnehmer eingebaut werden.

Werden die Fenster einschließlich Futter ausgeschrieben, sind
typenspezifische Futter des Fensterherstellers einzubauen, sofern der
Hersteller solche anbietet.

Wenn im Leistungstext nichts anderes vorgegeben wird, gilt die
Schallschutzklasse 2 nach VDI 2719.

Alle Metallteile müssen korrosionsgeschützt sein; das gilt auch und
besonders für verdeckte Teile, Formstücke und Verbindungs- und
Befestigungsmittel.

Außenwandbekleidungen

Die Gerüstverankerung sowie der Ablauf des Gerüstabbaus in Abhängigkeit
vom Wandbekleidungssystem sind mit dem für den Gerüstbau
verantwortlichen Unternehmen und der Bauleitung abzustimmen.

Verkehrssicherung

Ist der Auftragnehmer mit der Verkehrssicherung der Baustelle
beauftragt, so gehört dazu auch die laufende Kontrolle der
Sicherungseinrichtungen. Die zeitlichen Abstände der Kontrollen richten
sich nach den örtlichen Gegebenheiten.

Sonstige Angaben

Der Auftragnehmer hat dafür Sorge zu tragen, dass während der Ausführung
seiner Leistungen immer mindestens ein fließend deutsch sprechender
Mitarbeiter seiner Firma auf der Baustelle anwesend ist.

Zu den auf der Baustelle vorzuhaltenden Ausführungsunterlagen zählt
neben den Ausführungsplänen auch eine Ausfertigung dieser
Leistungsbeschreibung.

Die vom Auftragnehmer verwendeten Ausführungsunterlagen müssen den
Freigabevermerk des Auftraggebers oder des Architekten tragen. Durch
Übergabe neuer Unterlagen ungültig gewordene Unterlagen sind vom
Auftragnehmer entsprechend zu kennzeichnen und aufzubewahren. Nicht
freigegebene Unterlagen dürfen nicht verwendet werden.

## Zusätzlicher Text
Dachabdichtungsarbeiten

Mitgeltende Normen und Regeln

Es gelten die Allgemeinen Technischen Vertragsbedingungen ATV DIN 18338
mit Berücksichtigung der zum Vertragsschluss gültigen Fassung einschl.
der Änderungen entsprechender Normen und Regeln, Berichtigungen und
Beiblätter.

Soweit in der Leistungsbeschreibung auf Technische Spezifikationen, z.
B. nationale Normen, mit denen Europäische Normen umgesetzt werden,
europäische technische Zulassungen, gemeinsame technische
Spezifikationen, internationale Normen, Bezug genommen wird, werden auch
ohne den ausdrücklichen Zusatz: ?oder gleichwertig?, immer gleichwertige
Technische Spezifikationen in Bezug genommen.

DIN 4102
Normenreihe: Brandverhalten von Baustoffen und Bauteilen

DIN 4108-3
Wärmeschutz und Energie-Einsparung in Gebäuden - Teil 3: Klimabedingter
Feuchteschutz; Anforderungen, Berechnungsverfahren und Hinweise für
Planung und Ausführung

DIN 4109
Schallschutz im Hochbau, Anforderungen und Nachweise

DIN 4109-1
Norm-Entwurf: Schallschutz im Hochbau - Teil 1: Anforderungen

DIN 4109-11
Norm-Entwurf: Schallschutz im Hochbau - Teil 11: Nachweis des
Schallschutzes - Güte- und Eignungsprüfung

DIN 14094-2
Feuerwehrwesen - Notleiteranlagen - Teil 2: Rettungswege auf flachen und
geneigten Dächern

DIN 68365
Schnittholz für Zimmererarbeiten - Sortierung nach dem Aussehen -
Nadelholz

DIN 68800-3
Holzschutz; vorbeugender chemischer Holzschutz

DIN EN 546
Normenreihe Teil 1 bis 4: Aluminium und Aluminiumlegierungen - Folien

DIN EN 826
Wärmedämmstoffe für das Bauwesen - Bestimmung des Verhaltens bei
Druckbeanspruchung

DIN EN 1253-1
Abläufe für Gebäude - Teil 1: Anforderungen

DIN EN 1253-2
Abläufe für Gebäude - Teil 2: Prüfverfahren

DIN EN 1253-3
Abläufe für Gebäude - Teil 3: Güteüberwachung

DIN EN 10088-1
Nichtrostende Stähle - Teil 1: Verzeichnis der nichtrostenden Stähle

DIN EN 10088-2
Nichtrostende Stähle - Teil 2: Technische Lieferbedingungen für Blech
und Band aus korrosionsbeständigen Stählen für allgemeine Verwendung

DIN EN 10088-3
Nichtrostende Stähle - Teil 3: Technische Lieferbedingungen für
Halbzeug, Stäbe, Walzdraht, gezogenen Draht, Profile und
Blankstahlerzeugnisse aus korrosionsbeständigen Stählen für allgemeine
Verwendung

DIN EN 13707
Abdichtungsbahnen - Bitumenbahnen mit Trägereinlage für Dachabdichtungen
- Definitionen und Eigenschaften

VDI 2719
Schalldämmung von Fenstern und deren Zusatzeinrichtungen

AGI-B10
Industriedächer: Leitlinien für Planung und Ausführung von Dächern mit
Abdichtungen auf Tragschalen aus Stahltrapezprofiltafeln - Porenbeton -
Stahlbeton
Herausgeber: Arbeitsgemeinschaft Industriebau e.V. (AGI)

AGI-B12
Industriedächer: Leitlinien für Planung und Ausführung - Mehrschalige
nicht belüftete Metallprofil-Systemkonstruktionen
Herausgeber: Arbeitsgemeinschaft Industriebau (AGI)

BG Bau Fachinfo Prävention
Umgang mit Mineralwolle-Dämmstoffen

FLL
Richtlinie Dachbegrünungen
Herausgeber: Forschungsgesellschaft Landschaftsentwicklung
Landschaftsbau e.V.

IVD-Merkblatt Nr. 14:
Dichtstoffe und Schimmelpilzbefall
Herausgeber: Industrieverband Dichtstoffe e.V. (IVD)

vdd Technische Regeln
Technische Regeln für die Planung und Ausführung von Abdichtungen mit
Polymerbitumen- und Bitumenbahnen
Herausgeber: vdd-Industrieverband Bitumen- Dach- und Dichtungsbahnen
e.V.

VdS 2008
Feuergefährliche Arbeiten; Richtlinien für den Brandschutz
Herausgeber: VdS Schadenverhütung, Köln

VdS 2021
Brandschutz bei Bauarbeiten; Merkblatt zur Schadenverhütung
Herausgeber: VdS Schadenverhütung, Köln

VdS 2216
Brandschutzmaßnahmen für Dächer; Merkblatt für die Planung und
Ausführung
Herausgeber: VdS Schadenverhütung, Köln

ZVDH-Fachregel
Fachregel für Dächer mit Abdichtungen - Flachdachrichtlinien
Herausgeber: Zentralverband des Deutschen Dachdeckerhandwerks e.V.

ZVDH-Fachregel
Fachregel für Metallarbeiten im Dachdeckerhandwerk
Herausgeber: Zentralverband des Deutschen Dachdeckerhandwerks e.V.

ZVDH-Fachregel
Blei im Bauwesen, Teil 1: Technische Regeln
Herausgeber: Zentralverband des Deutschen Dachdeckerhandwerks e.V.

blaZVDH-Merkblatt
Äußerer Blitzschutz an Dach und Wand
Herausgeber: Zentralverband des Deutschen Dachdeckerhandwerks e.V.

ZVDH-Merkblatt
Merkblatt Solartechnik an Dach und Wand
Herausgeber: Zentralverband des Deutschen Dachdeckerhandwerks e.V.

Angaben zu Stoffen und Bauteilen

Dämmplatten aus Polystyrol-Hartschaum müssen zur Vermeidung von
Schwindfugen ausreichend abgelagert sein. Die Bauleitung kann einen
Nachweis über das Herstellungsdatum verlangen.

Angaben zur Ausführung

Allgemeines

Das Lagern von Druckgasflaschen in Kellerräumen, Treppenhäusern,
Durchgängen und Durchfahrten ist untersagt. Bei Arbeiten mit brennbaren
Gasen muss ein Feuerlöscher, tragbar, nach DIN EN 3 vorhanden sein

Gegen Verschmutzungen und Beschädigungen anderer Bauteile sowie zur
Verhinderung von Personen-Gefährdungen sind vom Auftragnehmer der
Verkehrssitte entsprechende und zumutbare Vorkehrungen zu treffen
(Abdeckungen, Hinweisschilder, Absperrungen, Sicherheitsposten u. dgl.).

Bei der Verarbeitung von Schweißbahnen sowie sonstigen Arbeiten mit
offener Flamme in der Nähe von brennbaren Materialien, auch
Dichtungsbahnen unter Eindeckungen, ist ein Feuerlöscher in Bereitschaft
zu halten.

Der Arbeitsablauf ist so einzurichten, dass bei Arbeitsunterbrechung
offene Kanten des Abdichtungsaufbaus gegen das Eindringen von
Niederschlägen geschützt sind, ggf. sind sie abzukleben und bei
Weiterarbeit von den Klebstreifen wieder zu befreien.

Die wasserführende Schicht muss grundsätzlich Gefälle zu den Einläufen
haben. Werden vor oder bei der Ausführung diesbezügliche Probleme
erkennbar, ist die Bauleitung zu informieren und mit ihr gemeinsam eine
Lösung der Probleme zu suchen. Dies gilt insbesondere auch bei der
Sanierung vorhandener Dachflächen

Bevor Abdichtungen durch weitere Arbeiten, z.B. durch Bekiesung,
Begrünung, verdeckt werden, muss die Leistung durch den Auftraggeber
abgenommen werden. Die Bauleitung ist entsprechend frühzeitig zu
informieren.

Dämmungen

Randbohlen müssen 1 cm dünner als die vorgesehene Dämmschicht sein.

Dampfbremsen und Dampfsperren sind konvektionsdicht zu verlegen. Sie
dürfen nicht lediglich mit Klammern befestigt werden; sie sind zu kleben
oder an den Befestigungsstellen mit Dichtband zu versehen. Auch für die
Befestigung an Anschlüssen und Durchdringungen sind im Regelfall
Dichtungsbänder zu verwenden. Montageschaum gilt nicht als
konvektionsdicht.

Die Dämmschichten sind an allen Anschlüssen so auszuführen, dass keine
Wärmebrücken entstehen. Im unmittelbaren Bereich von Dachabläufen sind
die Dämmschichten um ca. 20 mm leicht abzuschrägen.

Schaumglasplatten sind entsprechend der Konstruktion der Deckenplatte
nach den Verarbeitungsrichtlinien des Herstellers zu verlegen. Dabei
dürfen die von den Herstellern schvorgeschriebenen Verbrauchsmengen von
Heißbitumen zum Verkleben der Platten nicht unterschritten werden.

Soweit lieferbar sind Dämmplatten mit Stufenfalz zu verlegen,
anderenfalls soll eine doppellagige Verlegung mit versetzten Stößen

Mechanische Befestigungen auf Spannbetonbauteilen dürfen ausschließlich
nach vorheriger Abstimmung mit und Genehmigung durch die Bauleitung
erfolgen.

Voranstriche auf Trapezblechen dürfen nicht in die Dachkonstruktion
gelangen.

Dachbegrünung

Innerhalb der Vegetationsschicht liegende Dachabläufe müssen durch 30
bis 50 cm breite Kiesschüttungen oder eingebaute Kontrollschächte vor
Verunreinigungen geschützt werden.

Die Filterschicht darf die Oberfläche des maximalen Wasserstaus nicht
berühren.

Werden im Leistungsverzeichnis keine detaillierten Angaben über die Art
der Vegetationstragschicht gemacht, obliegt es dem Bieter, die geeignete
Ausführung für den vorgegebenen Aufbau und die vorgegebene Begrünung
anzubieten.

Sanierung

Vorhandene Blasen und Falten sind aufzuschneiden. Risse sind mit
Schleppstreifen zu überdecken. Anschließend kann unter Beachtung der
zulässigen Belastung und Ausschluss eingedrungener Feuchtigkeit eine
neue Abdichtung aufgebracht werden.

Im Zweifel ist zwischen alter und neuer Dichtung eine
Dampfdruckausgleichsschicht oder eine Zusatzdämmung mit entsprechender
Funktionalität einzubringen.

Dachfenster, Lichtkuppeln, Dachausstiege

Anschlüsse von Dampfsperren und Unterspannungen sind gemäß den
Herstellerrichtlinien auszuführen.

Der Einbau von Wechseln im Dachverband ist in den Bauplänen nur betreffs
der Lage der Fenster dargestellt. Die genauen Maße sind entsprechend dem
angebotenen Fabrikat und der erforderlichen Brüstungshöhe vom
Auftragnehmer festzulegen.

Die Maße für Wechsel sind dem Auftraggeber mitzuteilen, wenn die Wechsel
nicht selbst vom Auftragnehmer eingebaut werden.

Werden die Fenster einschließlich Futter ausgeschrieben, sind
typenspezifische Futter des Fensterherstellers einzubauen, sofern der
Hersteller solche anbietet.

Wenn im Leistungstext nichts anderes vorgegeben wird, gilt die
Schallschutzklasse 2 nach VDI 2719.

Verkehrssicherung

Ist der Auftragnehmer mit der Verkehrssicherung der Baustelle
beauftragt, so gehört dazu auch die laufende Kontrolle der
Sicherungseinrichtungen. Die zeitlichen Abstände der Kontrollen richten
sich nach den örtlichen Gegebenheiten.

Sonstige Angaben

Der Auftragnehmer hat dafür Sorge zu tragen, dass während der Ausführung
seiner Leistungen immer mindestens ein fließend deutsch sprechender
Mitarbeiter seiner Firma auf der Baustelle anwesend ist.

Zu den auf der Baustelle vorzuhaltenden Ausführungsunterlagen zählt
neben den Ausführungsplänen auch eine Ausfertigung dieser
Leistungsbeschreibung.

Die vom Auftragnehmer verwendeten Ausführungsunterlagen müssen den
Freigabevermerk des Auftraggebers oder des Architekten tragen. Durch
Übergabe neuer Unterlagen ungültig gewordene Unterlagen sind vom
Auftragnehmer entsprechend zu kennzeichnen und aufzubewahren. Nicht
freigegebene Unterlagen dürfen nicht verwendet werden.

## Zusätzlicher Text
Abbrucharbeiten

Mitgeltende Normen und Regeln

Es gelten die Allgemeinen Technischen Vertragsbedingungen ATV DIN 18459
mit Berücksichtigung der zum Vertragsschluss gültigen Fassung einschl.
der Änderungen entsprechender Normen und Regeln, Berichtigungen und
Beiblätter.

Soweit in der Leistungsbeschreibung auf Technische Spezifikationen, z.
B. nationale Normen, mit denen Europäische Normen umgesetzt werden,
europäische technische Zulassungen, gemeinsame technische
Spezifikationen, internationale Normen, Bezug genommen wird, werden auch
ohne den ausdrücklichen Zusatz: ?oder gleichwertig?, immer gleichwertige
Technische Spezifikationen in Bezug genommen.

DIN EN 1991-1-1
Eurocode 1: Einwirkungen auf Tragwerke - Teil 1-1: Allgemeine
Einwirkungen auf Tragwerke - Wichten, Eigengewicht und Nutzlasten im
Hochbau

DIN EN 1991-1-1/NA
Nationaler Anhang - National festgelegte Parameter - Eurocode 1:
Einwirkungen auf Tragwerke - Teil 1-1: Allgemeine Einwirkungen auf
Tragwerke - Wichten, Eigengewicht und Nutzlasten im Hochbau

DIN EN 1997-1
Eurocode 7: Entwurf, Berechnung und Bemessung in der Geotechnik - Teil
1: Allgemeine Regel

DIN EN 1997-1/NA
Nationaler Anhang - National festgelegte Parameter - Eurocode 7:
Entwurf, Berechnung und Bemessung in der Geotechnik - Teil 1: Allgemeine
Regeln

BGI 664
Verfahren mit geringer Exposition gegenüber Asbest bei Abbruch-,
Sanierungs- und Instandhaltungsarbeiten

BGI 665
Abbrucharbeiten

Angaben zu Stoffen und Bauteilen

Die Vorschriften über die Entsorgung von Sondermüll und Sonderabfall
sowie Reststoffverwertung und örtlich festgelegte Maßnahmen für
Recycling sind einzuhalten. Das Eingraben oder Verbrennen auf der
Baustelle ist grundsätzlich untersagt.

Schutt-Container sind zur Vermeidung von Staub mit Planen dicht
abzudecken; bei Bedarf ist ein Netzmittel zu verwenden.

Angaben zur Ausführung

Allgemeines

Gefahrbereiche bei Abbrucharbeiten auf der Baustelle sind abzusperren
und zu kennzeichnen. Entstehen dadurch Behinderungen für andere
Unternehmer oder Dritte, sind der Zeitraum der Absperrung sowie
alternative Maßnahmen mit der Bauleitung abzustimmen.

Vor Ausführungsbeginn hat der Auftragnehmer mit dem Auftraggeber
festzulegen, wo das erforderliche Gerät, Schutt, Container und
dergleichen auf der Baustelle gelagert werden kann, um gegenseitige
Störungen der am Bau beteiligten Handwerker während der Bauausführung zu
vermeiden.

Die nach ATV DIN 18299 Abschnitt 4.1.11 durch den Auftragnehmer zu
beseitigenden Verunreinigungen beziehen sich auch auf die Verunreinigung
der öffentlichen Verkehrswege durch Fahrzeuge und Maschinen des
Auftragnehmers oder seiner Subunternehmer. Solche Verunreinigungen sind
durch geeignete Maßnahmen möglichst zu vermeiden. Trotzdem auftretende
Verunreinigungen sind so rechtzeitig zu beseitigen, dass durch sie keine
Gefährdung des öffentlichen Verkehrs entstehen kann.

Der Auftragnehmer hat eine eventuell erforderliche Aufgrabungserlaubnis
der Rechtsträger einzuholen.

Der Auftraggeber sorgt für die Medienfreiheit der in den Gebäuden oder
baulichen Anlagen vorhandenen Leitungen für Strom, Wasser, Gas und
anderer Medien.

Die Abbrucharbeiten sind mit größter Sorgfalt durchzuführen. Die
Standsicherheit darf hierbei zu keiner Zeit beeinträchtigt werden.
Zeigen sich trotz sorgfältigem Abbruch Risse, Setzungen etc., ist
unverzüglich der Auftraggeber zu benachrichtigen. Für den weiteren
Verlauf der Arbeiten sind mit dem Auftraggeber umgehend gesondert
Vereinbarungen zu treffen.

Erforderliche Schutzmaßnahmen für Altbausubstanz, Nachbargrundstücke,
Umwelt und Verkehr sind vom Bieter in Abhängigkeit von der von ihm
vorgesehenen technologischen Lösung bei Angebotsabgabe darzulegen,
sofern sie nicht mit den angebotenen Preisen abgegolten sind.

Vor Beginn der Abbrucharbeiten ist über den Zustand der benachbarten
Grundstücke, Bauwerke und Verkehrswege gemeinsam mit dem Auftraggeber
ein Zustandsprotokoll zu erstellen. Dabei erkannte Schäden sind zu
fotografieren und zu dokumentieren.

Der Auftraggeber lässt rechtzeitig vor Beginn der Abbrucharbeiten ein
Beweissicherungsverfahren durchführen.

Unter Denkmalschutz stehende Gebäudeteile sind entsprechend den Auflagen
der Behörden zu behandeln.

Gut erhaltene oder erhaltungswürdige Bauteile sind vor Beginn der
Abbrucharbeiten mit dem Auftraggeber bei einer Baubegehung festzulegen.
Diese Bauteile sind sorgfältig vor Beschädigung zu schützen, im Falle
einer im Zuge der Arbeiten notwendigen Entfernung sind solche Bauteile
vorsichtig zu demontieren, abzubrechen oder anderweitig zu entfernen.
Diese Bauteile sind zu sichern und fachgerecht zur späteren
Wiederverwendung nach Angabe des Auftraggebers zwischenzulagern.

Bauteile, die nach der Durchführung von Renovierungsmaßnahmen wieder
ihren ursprünglichen Aufbau erhalten, z.B. Fachwerk, Holzbalkendecken
und dergleichen, sind beim Abbruch in ihrem Aufbauschema zu
fotografieren und zu dokumentieren. Diese Unterlagen sind dem
Auftraggeber jeweils spätestens nach Abschluss der entsprechenden
Abbrucharbeiten zu übergeben.

Bei der Entfernung von Putzflächen oder Teilen von diesen sind die
Putzanschlüsse zu den zu erhaltenden Bauteilen, Durchbrüchen und
dergleichen durch sauberes Beschneiden der Ränder herzustellen.

Werden bei den Arbeiten kontaminierte oder asbesthaltige Materialien
angetroffen, so ist der Auftraggeber unverzüglich zu verständigen. Diese
Verpflichtung gilt auch im Verdachtsfall.

Bauschutt ist über geschlossene Schuttrutschen abzuwerfen. Das direkte
Abwerfen von nicht gestattet.

In bewohnten Gebieten dürfen nur schallarme Kompressoren (Schrauben-
oder Rotationskompressoren) eingesetzt werden.

Beim Abbruch von Mineralfaserdämmstoffen sind Stäube zu vermeiden. Das
Kehren ist untersagt. Für eine ausreichende Bindung durch Feuchtigkeit
ist zu sorgen.

s LDas Lagern von Druckgasflaschen in Kellerräumen, Treppenhäusern,
Durchgängen und Durchfahrten ist untersagt. Bei Arbeiten mit brennbaren
Gasen muss ein Feuerlöscher, tragbar, nach DIN EN 3 vorhanden sein

Vor Brennschneidearbeiten an Steig- und Fallleitungen muss sich der
Auftragnehmer wegen der Gefahr ablaufender Schweißperlen über Verlauf
und Zustand der Leitungen informieren.

Bei Brennschneidearbeiten oder sonstigen funkenerzeugenden Arbeiten,
z.B. auch Trennarbeiten mit Trennscheiben, in der Nähe von Bauteilen der
Baustoffklasse B2 bzw. B3 nach DIN 4102 Teil 1 sind geeignete
Brandschutzmaßnahmen vom Auftragnehmer zu treffen.

Bei funkenerzeugenden Arbeiten, z.B. Trennarbeiten mit Trennscheiben und
Brennschneidearbeiten, in der Nähe zu erhaltener Bauteile sind
Glasflächen, glasierte Keramikoberflächen und andere durch den
Funkenflug gefährdete Oberflächen abzudecken.

Zur Abwicklung des Bauvorhabens ist die Zusammenarbeit mit anderen
Gewerken erforderlich. Deshalb sind in Absprache mit der Bauleitung die
technischen Bedingungen und Zeitabläufe der betroffenen Roh- und
Ausbaugewerke zu beachten.

Fertiggestellte Bereiche sind dem nachfolgenden Gewerk besenrein zur
Verfügung zu stellen.

Der Auftragnehmer hat die erforderlichen Maßnahmen zum Schutz vor
Winterschäden zu treffen. Dazu gehört auch die ggf. erforderliche
Kontrolle der Baustelle, insbesondere der Schutz der Messeinrichtungen
unabhängig von deren Rechtsträgerschaft.

Weil die Lage vorhandener Leitungen, Kabel, Dräne, Kanäle, Vermarkungen,
Hindernisse und sonstiger Hindernisse vor der Ausführung der Arbeiten
nicht angegebene werden kann, hat der Auftragnehmer das Vorhandensein
und die Lage entsprechend Abschnitt 3 der ATV zu erkunden.

Verkehrssicherung

Gefahrbereiche bei Abbrucharbeiten im Umfeld der Baustelle sind
abzusperren und zu kennzeichnen.

Die Verkehrssicherungspflicht obliegt dem Auftragnehmer während der
Dauer der Erfüllung seines Auftrages. Sie umfasst den unmittelbaren
Arbeitsbereich sowie die Ausschilderung - auch von Umleitungen - nach
Abstimmung mit den zuständigen Behörden.

Der Auftragnehmer hat einen Verantwortlichen für die Verkehrssicherung
mit Angabe der Eignung und Qualifikation zu benennen.

Zur Verkehrssicherung der Baustelle gehört auch die laufende Kontrolle
der Sicherungseinrichtungen. Die zeitlichen Abstände der Kontrollen
richten sich nach den örtlichen Gegebenheiten.

Verkehrsbeschränkungen, die nur während der Arbeitszeit notwendig sind,
müssen in der übrigen Zeit aufgehoben werden (Beseitigen oder
Ungültigmachen von Verkehrszeichen)

Es sind maximal drei Schilder oder zwei Vorschriftszeichen an einem
Pfosten zulässig.

Verkehrs- und Streckenverbote sollen möglichst nur in Kombination mit
Gefahrenzeichen aufgestellt werden, damit das Aufstellen von Zeichen zur
Beendigung des Streckenverbotes (Zeichen 278 bis 282 StVO) vermieden
werden kann.

Freistehende oder nicht gesicherte Batterien für Warnleuchten sind nicht
zulässig.

Transportable Lichtsignalanlagen müssen die gleiche verkehrstechnische
Sicherheit wie stationäre Anlagen aufweisen.

Vor dem rechtzeitigen Aufstellen von Beschilderungen für Halteverbote
sind aus Beweisgründen die Kennzeichen der im Bereich parkenden
Fahrzeuge zu protokollieren.

Aufgrabungen, Baugruben und Gräben im Bereich von Flächen des
Fahrzeugverkehrs sind in ausreichendem Abstand zu sichern.

Rot-weiße Warnbänder (Flatterbänder) dürfen nur als zusätzliche optische
Sicherung und nur außerhalb von Fahrbahnen im öffentlichen Raum
angebracht werden.

Sonstige Angaben

Der Auftragnehmer hat dafür Sorge zu tragen, dass während der Ausführung
seiner Leistungen immer mindestens ein fließend deutsch sprechender
Mitarbeiter seiner Firma auf der Baustelle anwesend ist.

Zu den auf der Baustelle vorzuhaltenden Ausführungsunterlagen zählt
neben den Ausführungsplänen auch eine Ausfertigung dieser
Leistungsbeschreibung.

Die vom Auftragnehmer verwendeten Ausführungsunterlagen müssen den
Freigabevermerk des Auftraggebers oder des Architekten tragen. Durch
Übergabe neuer Unterlagen ungültig gewordene Unterlagen sind vom
Auftragnehmer entsprechend zu kennzeichnen und aufzubewahren. Nicht
freigegebene Unterlagen dürfen nicht verwendet werden.

## Dachdeckerarbeiten Remise
Datum: 04.03.25

*Hinweis*
Das Wohn- und gewerbeobjekt an der Pichelsdorfer Straße
121 (Mischgebiet) besteht aus einem 4-geschossigen
unterkellerten vorderhau (Bestand) mit einer Durchfahrt
von der Pichelsdorfer Straße in den Innenhof 1, zwei
anschließende Seitenflügel (Bestand) mit einer
Durchfahrt im EG in den Innenhof 2 und einer 2
geschossigen leerstehenden Gewerberemise (Bestand).

Bei der geplanten Baumaßnahme handelt es sich um den
Umbau der Remise mit gleichzeiteger Nutzungsänderung.
Das Gebäude soll saniert und zu 2 WE umgebaut werden.
die Erschließung ist über die Pichelsdorfer durch die
oben gennanten Hofdurchfahrten gegeben.

Hinweis: Aufgrund der Lage des Objektes muss der
Materialtransport von der Pichelsdorferstraße bis zur
Baustelle zu Fuß erfolgen. Abstand von der
Pichelsdorfer Str. bis zum Objekt: 76 m

Durchfahrt 1 Abmessung:
Breite  : 2,47 m
Länge  : 13,00 m
Höhe  : ca. 3,50 m
Durchfahrt 2 Abmessung:
Breite  : 2,48 m
Länge  : 12,50 m
Höhe  : ca. 3,50 m

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B) ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Los 1 Baustelleneinrichtung

**1.1 Baustelleneinrichtung**
Einrichten, Vorhalten, Unterhalten und Räumen der
Baustelle für die im nachfolgenen Leistungsverzeichnis
beschriebenen Arbeiten. Die Baustelleneinrichtung
beinhaltet insbesondere alle
erforderlichen Bauzäune sowie Absperrungen zur
Verkehrssicherung, Förder- und Transportanlagen,
Geräte, Werkzeuge, Mannschaftsunterkünfte, Lagerräume,
Zufahrten,
Toiletten, Wasser- und E-Zuleltungen zu den
Verbraucherstellen, Schutz vor Unfallgefahren,
Witterungseinflüssen sowie Diebstahl von Arbeitsgerat
Vorhaltezeit für die Dauer der Arbeiten
Menge: 1,000 psch

### Los 2 Vorbereitene Arbeiten/Abbrucharbeiten

**2.1 Untersuchung Abdichtung**
Laboranalyse zur Bestimmung des PAK-Gehaltes der zu
entsorgenden Materialien inkl. Entnahme der Probe und
Versandt.
Menge: 1,000 St

**2.2 Abriß alte Abdichtung und Schalung**
Schrägdach bestehend aus mehrlagiger
Bitumen-/Teerabdichtung und Holzschalung, abreißen,
vom Dach schaffen und als Sondermüll fachgerecht
entsorgen

Dachneigung: ca. 3°
Dicke Schalung: ca. 27 mm
Menge: 117,000 m2

**2.3 Abriß alte Abdichtung Aufkantungen**
bestehend aus mehrlagiger Bitumen-/Teerabdichtung  an
aufgehenden Bauteilen inkl. Verwahrschienen

Höhe bis 30 cm
Menge: 34,000 m

**2.4 Zulage PAK- haltige Abdichtung**
inklusive aller erforderlichen Sicherheitsmaßnahmen,
wie Einrichtung eines Schwarz-Weiß Bereiches,
Abdeckungsmaßnahmen etc.
Menge: 117,000 m2

**2.5 Zulage Asbest- haltige Abdichtung**
*** Bedarfsposition ohne GB
inklusive aller erforderlichen Sicherheitsmaßnahmen,
wie Einrichtung eines Schwarz-Weiß Bereiches,
Abdeckungsmaßnahmen etc.
Menge: 117,000 m2

**2.6 Entlüftungsrohr entfernen, entsorgen**
Ent- oder Belüftungs-Dachaufsatz inklusive Anbindung an
Entlüftungsleitung entfernen und entsorgen.
Menge: 4,000 St

**2.7 Blechteile entfernen, bis Z 600**
Bleche wie Abdeckungen, Winkelkehle, Wandanschluss,
Schornsteineinfassungen, Traufblech inklusive
Verwahrungen und Besfestigungsmitteln, bis 600 mm
Zuschnitt entfernen und entsorgen.
Menge: 125,000 m

**2.8 Dachrinne, vorgehängt, demontieren,ents.**
Dachrinne, vorgehängt, einschl.  Rinnenhaken und
Einhangblech, komplett demontieren und entsorgen. Das
Gerüst wird bauseits gestellt.
Dachrinne (Nennweite) : bis 400
Menge: 19,000 m

**2.9 Fallrohr demontieren, DN 125, entsorgen**
Fallrohr der Dachentwässerung, einschl. der Mauerhaken
und der Rohrverbindungen zu den Dachrinnen, komplett
demontieren und entsorgen, einschliesslich dem Liefern
und montieren  eines Notentwässerungschlauches aus
Kunstoff für die Dauer der Fassadenarbeiten. Das Gerüst
wird bauseits gestellt.
Nenngröße : bis DN 125
Material : Zink
Menge: 7,000 m

**2.10 Standrohr demontieren, DN 125, entsorgen**
Standrohr demontieren der Dachentwässerung, einschl.
der Mauerhaken und der Rohrverbindungen zu den
Grundleitungen, komplett demontieren und entsorgen,
einschliesslich dem Liefern und montieren  eines
Notentwässerungschlauches aus Kunstoff für die Dauer
der Fassadenarbeiten. Das Gerüst wird bauseits
gestellt.
Nenngröße : bis DN 125
Material : Eisen/Guss
Menge: 1,000 m

### Los 3 Flachdach

**3.1 Photovoltaik Aufdach-System Unterkonstruktion**
*** Bedarfsposition ohne GB
Lieferung und Vormontage, um die Dachfläche mit einer
funktionssicheren PV-Anlage (ca. 50 m², Nennleistung
ca. 3kWp, für ca. 2.700 kWh Solarstromlieferung)
nachrüsten zu können.

Die vorhandene Dacheindeckung bleibt als schützende und
regensichere Schicht erhalten.

ALTEC FD_Kompak Flachdachsysteme mit optimierter
Ballastierung:

- Grundschiene mit alukaschierter Systemmatte und
Spaltenverbinder
- Vormontierte Stützen für die Süd- bzw.
Ost-West-Aufständerung
- Modulaufnahme vorn und Windblech ( nur bei
Süd-Aufständerung)
- Bis zu 0,5 m Randabstand mit Modulen belegbar.

Montagesystem:
Die gerahmten Module werden waagerecht an den
Rahmenunterseiten am Rahmenfl ansch befestigt. Dies
ermöglicht eine schnelle Montage der Module ohne
zusätzliche Klemmen.

Angeb. Fabrikat: ............................
Menge: 1,000 psch

**3.2 Voranstrich, Dach, Holz OSB, Bitumenbasis**
*** Bedarfsposition ohne GB
Einmaliger Voranstrich für bituminöse oder
bitumenverträgliche Dachabdichtung.
Untergrund  :  OSB
Material  :  Bitumenlösung
Aufbringmenge  :  mind. 0,3 kg/m2
Angeb. Fabrikat :  .....
Menge: 131,000 m2

**3.3 Voranstrich an Aufkantungen**
*** Bedarfsposition ohne GB
Voranstrich in der beschriebenen Ausführung im Bereich
von Aufkantungen.
Höhe der Aufkantung : 30 cm
Menge: 33,000 m

**3.4 Dachabdichtung, 3-lagig, Bitumendachdichtungsbahn PV 200 DD + 2 x PYE-DD**
Dachabdichtung aus drei Lagen
Bitumen-Dachdichtungsbahnen, untere Lage punkt- oder
streifenweise, die beiden oberen Lagen vollflächig
kleben; unter nachfolgende Auflast aus Kies.

Untergrund  :  OSB-Platte
1. Lage/Anwendung  :  PYE-G 200 DD, DO/E1
2. Lage/Anwendung  :  PYE-PV 200 DD, DO/E1 Untere
Lage  :  PV 200 DD, DU/E2
Anwendungsklasse  :  K1
Einwirkungsklasse  :  I B
Gefälle  :  ca. 3 %
Angeb. Fabrikat  :  .....
Menge: 131,000 m2
Zuordnung: 363

**3.5 Dachabdichtung, Bitumen,a.aufgehende Bauteile,2-lagig**
Dachabdichtungsanschluss der zweilagigen Abdichtung aus
Bitumenschweißbahnen an Attika wie folgt:
- Bitumen-Voranstrich, kaltflüssig, auf Attikafläche
- Kehlleisten aus Dämmstoff
- beide Lagen der Dachabdichtung über Kehlleisten
führen
- 1 Lage Bitumen-Schweißbahn auf erste Lage der
Dachabdichtung aufschweißen,
- 1 Lage Bitumen-Schweißbahn auf Oberlage der
Dachabdichtung aufschweißen, mechanisch in Beton oder
Holzbohle mit Klemmschiene befestigen
Kehlleisten  :  100/100 mm
1. Lage  :  PYE-G 200 S5, Z=ca. 300 mm
2. Lage  :  PYE-KTP  S5, Z=ca. 300 mm
Oberflächenschutz  :  Splitt oder Granulat
Beanspruchungsklasse  :  I A
Eigenschaftsklasse  :  beide E 1
Angeb. Fabrikat  :  .....
Menge: 33,000 m

**3.6 Dachabdichtung, flüssig, PMMA, 2,1 mm**
*** Bedarfsposition ohne GB
Dachabdichtung mit Flüssigkunststoff, in die
Beschichtung während des Arbeitsvorganges eine
Armierungslage einarbeiten; Dach begrenzt begehbar,
inkl. erforderlicher Grundierung
Unterlage : .....
Nutzungsdauer : W 3 (25 Jahre)
Für Klimazone : M (gemäßigt)
Beanspruchungsklasse :  I  A
Eigenschaftsklasse :  E 1
Anwendung : DE
Sonst. Anforderungen : .....
Nutzlastklasse : P 4
Anwendungskategorie : K2
Material Armierung : Polyestervlies
Flächengewicht Armierung : mind. 110g/m2
Material Beschichtung : PMMA Bezeichnung DIN 18531 :
PMMA-M-W3-P4-S1,S2,S3,S4-TL3-TH3
Dicke Abdichtung : mind. 2,1 mm
Angeb. Fabrikat Beschicht. : .....
Angeb. Fabrikat Armierung : .....
Menge: 1,000 m2

**3.7 Dachabdichtung a.Lichtkuppel, Flüssigkunstst.**
*** Bedarfsposition ohne GB
Dachabdichtungsanschluss an Lichtkuppel mit
Flüssigkunststoff und einer Armierungslage, inkl.
erforderlicher Grundierungen
Unterlage : .....
Schichtdicke : 2,0 mm
Abwicklung ca. 50 cm
Material Beschichtung : PMMA/UP/PUR
Material Armierung : .....
Angeb. Fabrikate : .....
Menge: 1,000 m

**3.8 Dachabdichtungsanschluss, Durchdringung**
Dachabdichtungsanschluss an Durchdringung mit
Flüssigkunststoff und einer Armierungslage.
Unterlage  :  .....
Schichtdicke  :  2,0 mm
Anschlusshöhe  :  ca. 30 cm
Material Beschichtung  :  PMMA/UP/PUR
Durchdringung  :  bis DN 200
Angeb. Fabrikate  :  .....
Menge: 2,000 St

**3.9 Dachabdichtungsanschluss, Sekuranten**
*** Bedarfsposition ohne GB
Dachabdichtungsanschluss an Durchdringung mit
Flüssigkunststoff und einer Armierungslage.
Unterlage : .....
Schichtdicke : 2,0 mm
Anschlusshöhe : ca. 30 cm
Material Beschichtung : PMMA/UP/PUR
Durchdringung : bis DN 50
Angeb. Fabrikate : .....
Menge: 1,000 St

**3.10 Dachabdichtung mit Flüssigkunststoff**
Dachabdichtung mit Flüssigkunststoff, in die
Beschichtung
während des Arbeitsvorganges eine Armierungslage
einarbeiten;
herstellen an aufgehenden Bauteilen.
inklusive erforderlichen Grundierungen.
Abwicklung  :  ca. 30 cm
Unterlage  :  Bitumen
Nutzlastklasse  :  P 3
Nutzungsdauer  :  W 3 (25 Jahre)
Für Klimazone  :  M (gemäßigt)
Anwendungskategorie  :  .....
Beanspruchungsklasse  :  II A
Eigenschaftsklasse  :  E 1
Anwendung  :  DE
Anwendungskategorie  :  K1
Material Armierung  :  Polyestervlies
Material Beschichtung  :  Polyurethan,
2-komponentig Bezeichnung
DIN 18531  :  PUR-2K-M-W3-P3-S1,S2,S3,S4-TL3-TH3
Flächengewicht Armierung  : mind. 110g/m2
Dicke Abdichtung  :  2,0 mm (mind. 1,8 mm)
Angeb. Fabrikat Beschicht.  : .....
Angeb. Fabrikat Armierung  : .....
Menge: 17,000 m

**3.11 Schutzbeschichtung gegen Bitumenkorrosion Zinkblechbauteile**
Zinkblechbauteile mit geeigneter Beschichtung gegen
Korrosion beschichten.

Abwicklung bis 400 mm
Menge: 20,000 m

**3.12 Brandwandanschluss**
Brandwandanschluss, wärmegedämmt, h= ca. 60 cm
Oberfläche mit Emaillit BV-express vorstreichen
Flächendampfsperre fachgerecht anschließen und an der
vorgestrichenen Wand bis OK Wärmedämmung hochführen.
U-Profil aus verz. Stahlblech, Zuschnitt: ...
Abkantungen: ...
d= 1,5 mm an der Wand befestigen,
Wärmedämmung aus Mineralwolle, d= 100 mm, Zuschnitt:
...cm einpassen
MiWo Keil 10/10 cm im Eckbereich aufkleben.
1. Lage Anschlußbahn, wie Fläche, 15 cm vor dem Keil
aufbringen, an der Wand hochführen.
Oberlage wie Fläche 25 cm vor dem Keil aufschweißen und
hochführen.
Z-Feuchtigkeitssperre aus Oberlage der Fläche,
Zuschnitt: ... cm an der aufgehenden Wand vollflächig
aufschweißen und über das Blech führen.
Vedafix-WA-Klemmprofil befestigen und den Übergang
Profil/Wand mit Vedagplast Elastik-Kitt versiegeln.
Menge: 33,000 m

**3.13 Wärmedämmung auf der Brandwand**
*** Bedarfsposition ohne GB
Wärmedämmung aus MW, auf der Brandwand verlegen, inkl.
fachgrechter Befestigung und  Ausbildung eines
Winkelprofils aus verzinkten Eisenblech, mehrfach
gekantet, i.Z. 50cm zur Aufnahme der Abdichtung und zur
Besfestigung der Blechabdeckung:
WLG : 040
Gef. Baustoffklasse : A1
Dicke : 60 mm
Angeb. Fabrikat :
.............................................
Menge: 33,000 m

**3.14 Liefern und einbauen einer Dachhauben**
Liefern und einbauen einer Dachhauben Kombination für 2
Leitungen, einreihig bestehend aus:
Sammelkasteneinheit aus Stahl. verzinkt einschließlich
kompletter Innenisolierung aus PUR 82.
Ebenfalls enthalten ist die obere Abdeckung zur
freistehenden Positionierung. Alle Dachhauben bestehen
aus verzinktem Stahl, einschließlich
Pulverbeschichtung. Der Übergang zwischen dem im
Sammelkasten geführten Standrohr und dem Dachhaubenkopf
istd oppelwandig, einschließlich Isolierung. Der
Rohranschluss unter dem Sammelkasten ist einwandig, 300
mm lang. Der Anschluss für Lüftungsleitungen besitzt
Formteilmaß und für Schmutzwasserleitungen und
Rohrdurchführungen den HT-Anschluss.
- Dämmung: PUR-Schaum
- freistehend ausgerüstet mit umlaufendem Flansch 120
mm breit zur Aufnahme der Dichtungsbahn und obere
Abdeckung aus verzinktem Stahl mit umlaufendem
Regenkragen, der den Anschluss der Dichtungsbahn
überdeckt
- Farbe Dachhaube: Grau (RAL 7042)
Kasten-Abmessungen: 530 x 300 x 450 mm Sammelkasten mit
folgender Belegung:
- Lüftung 100 L ON 100 mm
- Schmutzwasser 100 SW ON 100 mm
Menge: 2,000 St

### Los 4 Klempnerarbeiten

**4.1 Attikaabdeckung, Titan-Zink, Z 700, 0,7 mm**
*** Bedarfsposition ohne GB
Attikaabdeckung, verdeckt befestigt, mehrfach gekantet,
und einer Lage Bitumenbahn, selbstklebend, inkl.
Herstellen der Stehfalze, Eckausbildungen, Abkantungen
und Abschlüsse.
Bitumenbahn  :  selbstklebend
Zuschnitt  :  bis 700 mm
Material Abdeckung  :  Titan-Zinkblech
Blechdicke  :  0,7 mm
Menge: 33,000 m

**4.2 Mauerabdeckung, Flachdach**
Mauerabdeckung aus Titan-Zink, im Zuschnitt bis 500 mm,
nach den baulichen Gegebenheiten mit Vorstoßblechen und
Dehnungsausgleichern anfertigen, liefern und montieren.
Menge: 40,000 m

**4.3 Zulage zur Vorposition Anbindung**
Anbindung an Brandwänden der Nachbargebäude mit
Aufkantung und fachgerechter Verwahrung mit
dauerelastischer Versieglung.
Menge: 25,000 m

**4.4 Fallrohr-rund**
DN125 aus Titan-Zink incl. verzinkter Schellen und
Abdeckkappe Fassade/Schellenstift liefern und
montieren.
Menge: 7,000 m

**4.5 Fallrohrbogen**
DN125/72° aus Titan-Zink liefern und montieren, als
Zulage.
Menge: 2,000 St

**4.6 Standrohr, Stahlrohr, DN 125**
Standrohr mit Stabdrohkappe und lösbaren Rohrschellen
aus verzinktem Bandstahl, in Beton oder Mauerwerk.
Länge : 1500 mm
Material : verzinktes Stahlrohr, nahtlos
Nenngröße : DN 125
liefern und an die Grundleitung anschließen.
Menge: 1,000 St

**4.7 Titanzink in verschiedenen kleinen Zuschnitten**
Titanzink in verschiedenen kleinen Zuschnitten
aufmessen, werkstattmäßig zurichten und auf der
Baustelle montieren.
Material: Titanzink 0,7mm.
Menge: 15,000 m2

**4.8 Dachrandeinfassungen**
*** Bedarfsposition ohne GB
Windfedern, Kappen als Abdeckungen, Schürzen und dgl.
bis 500 mm im Zuschnitt, liefern und montieren, incl.
aller Eckanschlüsse
Menge: 1,000 m

**4.9 Einfassung des Eiskeils mit Zinkblech**
*** Bedarfsposition ohne GB
Einfassung des Eiskeils mit Zinkblech zur Aufnahme der
Flächenabdichtung einschließlich der Anbindung an
andere Bauteile
Menge: 1,000 St

**4.10 Hängerinne, rund, Ti-Zinkbl.,Z 400**
Dachrinne als halbrunde  Hängedachrinne, inkl.
Rinnenhalter.
Zuschnitt  :  400 mm
Wulstdurchmesser  :  Klasse X
Material  :  Titan-Zinkblech
Blechdicke  :  0,8 mm
Rinnenhalter  :  verzinkter Stahl HA
Angeb. Fabrikat  :  .....
Menge: 20,000 m

**4.11 Rinnenecken**
aus Titan-Zink, 45-90°, passend zur 5/6-tlg.Dachrinne
liefern und montieren, als Zulage.
Menge: 2,000 St

**4.12 Rinnendehner**
*** Bedarfsposition ohne GB
Dehnungsausgleich aus Titan-Zink liefern und montieren,
als Zulage.
Menge: 1,000 St

**4.13 Rinnen-Einhangstutzen**
DN125 aus Titan-Zink, passend zur Rinne liefern und
montieren, als Zulage.
Menge: 1,000 St

**4.14 Rinnen-Einhangblech**
bis 250 mm im Zuschnitt aus Titan-Zink anfertigen,
liefern und fachgerecht montieren.
Menge: 20,000 m

**4.15 Hängerinne, eckig, Titan-Zink, Z 250**
*** Bedarfsposition ohne GB
Dachrinne, als rechteckige Hängedachrinne, inkl.
Rinnenhalter.
Wulstdurchmesser  :  Klasse X
Zuschnitt  :  250 mm
Höhe Rinnenvorderseite  :  .....
Material  :  Titan-Zinkblech
Blechdicke  :  0,7 mm
Rinnenhalter  :  verzinkter Stahl HA
Menge: 1,000 m

**4.16 Rinnen-Endstück,flach,Titan-Zinkbl,Z 250**
Rinnen-Endstück, flach, für halbrunde oder rechteckige
Hängerinnen.
Material  :  Titan-Zinkblech
Blechdicke  :  0,7 mm
Zuschnitt  :  250 mm
Menge: 2,000 St

**4.17 MW-Dämmung,zw.Holzbalken,1-lag.,180**
*** Bedarfsposition ohne GB
MW Wärmedämmung zwischen Holzbalken; Dämmbahn mit 1 cm
Übermaß zuschneiden, dicht stoßen sowie passgenau und
fugenfrei einbauen.
Konstruktion  :  Holzständerwerk
Sparrenabstand  :  e65
Material  :  Mineralwolle
WLG  :  035
Gef. Baustoffklasse  :  A 1 Brandverhalten
Anzahl der Lagen  :  1-lagig
Dämmdicke  :  160 mm
Angeb. Fabrikat  :  .....
Zulassungsnummer  :  .....
Menge: 1,000 m2

**4.18 Lohnstunden**
Lohnstunden für unvorhergesehene Arbeiten, nur nach
Absprache zzgl. Material.
Menge: 30,000 Std.

### Los 5 Dachflächenfenster

**5.1 VELUX INTEGRAr Flachdach-Fenster Flachglas el. CVP 900090 S06R PVC 90x90**
Flachdach-Fenster bestehend aus 15 cm
Kunststoff-Aufsetzkranz inkl. Polystyroldämmung, mit
waagerechter

Isolierscheibe mit 2x3 mm VSG innen für zusätzliche
Sicherheit und 4 mm Einscheiben-Sicherheitsglas
Außenscheibe.

Flachglas bestehend aus Aluminium Rahmen
incl.waagerechter

4 mm gehärtetes Einscheiben-Sicherheitsglas mit
natürlichen Reinigungseffekt Außen.

Einbruchschutz Klasse WK 2 gemäß DIN V ENV 1627.

Wärmedurchgangswert des Flachdach Fensters U =
1,1W/(m2K) nach DIN EN ISO 10077-1/2

Dachneigungsbereich 5° bis 15°.Schalldämmwert Rw = 37
dB, Schallschutz-Klasse 3.

Für Dachausschnitt (B X H ) 90 x 90 cm Hitzeschutz: g =
0,52

Zu öffnende Ausführung mit Elektrobedienung und
Regensensor, io-homecontrol kompatibel.
Menge: 2,000 St

**5.2 VELUX INTEGRAr Flachdach-Fenster Flachglas el. CVP 060090 S06R PVC 90x60**
Flachdach-Fenster bestehend aus 15 cm
Kunststoff-Aufsetzkranz inkl.Polystyroldämmung, mit
waagerechter

Isolierscheibe mit 2x3 mm VSG innen für zusätzliche
Sicherheit und 4 mm Einscheiben-Sicherheitsglas
Außenscheibe.

Flachglas bestehend aus Aluminium Rahmen incl.
waagerechter

4 mm gehärtetes Einscheiben-Sicherheitsglas mit
natürlichen Reinigungseffekt Außen.

Einbruchschutz Klasse WK 2 gemäß DIN V ENV 1627.

Wärmedurchgangswert des Flachdach Fensters U =
1,1W/(m2K) nach DIN EN ISO 10077-1/2

Dachneigungsbereich 5° bis 15°. Schalldämmwert Rw = 37
dB, Schallschutz-Klasse 3.

Für Dachausschnitt (B X H ) 90 x 60 cm Hitzeschutz: g =
0,52

Zu öffnende Ausführung mit Elektrobedienung und
Regensensor, io-homecontrol kompatibel.
Menge: 2,000 St

**5.3 VELUX Dampfsperrschürze vor vorgenannte Fenster**
Dampfsperrschürze für den fachgerechten Anschluss der
VELUX Flachdachfenster an die Luftdichtheitsschicht.

Geeignet für beliebige Dachkonstruktionen, gesamt Höhe
der Dampfsperrschürze 75cm. Verhindert Tauwasserschäden
im Dämmbereich der Dachkonstruktion. Einschließlich
Montagezubehör (Klebeband)

Material: Polyethylen
Menge: 4,000 St

**5.4 Aufsetzkranz für Dachflächenfenster**
*** Bedarfsposition ohne GB
Aufsetzkranz für Dachflächenfenster Höhe 15 cm
Menge: 4,000 St

USt %: 19,00
